# Oberflächenbehandlung 2026
Angebotsaufforderung (GAEB DA XML 3.3, DA83)
Währung: EUR
Erstellt mit: CaliforniaX by G&W Software AG, CaliforniaX V25.2.05, 18.05.2026

## Los I: K14.1.2 Ramsdorf
Datum: 18.05.2026

### 1 Los I: Oberflächenbehandlung K 14 AN 1.2 Ramsdorf

*Hinweis: Baubeschreibung*
Beschreibung der Baumaßnahme

Die Kreisstraße 14 Abschnitt 1.2 verläuft von Ramsdorf Richtung Südlohn und schließt an die B 525 an.

Die Fahrbahnbreite beträgt i.M. 5,80 m. Am Bauende weitet sich die Fahrbahn im Bereich der B 525 bis auf 7,25 m aus. Die Baulänge beträgt circa 2.720 m.

Die Oberflächenbehandlung soll über die gesamte Breite ausgeführt werden.

#### 1.1 Baustelleneinrichtung

**1.1.1 Baustelle einrichten Dies.LV-Abschn.*Zufahrt vorh.**
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 pau

**1.1.2 Baustelle räumen Dies. LV-Abschn.**
StL-Nr. 1910111202
Baustelle von allen Geräten, Anlagen, Einrichtungen und
dgl. räumen. Benutzte Flächen und Wege entsprechend dem
ursprünglichen Zustand herrichten. Soweit nicht für
bestimmte Leistungen für das Räumen der Baustelle gesonderte Positionen im Leistungsverzeichnis enthalten
sind, gilt die Pauschale
für alle Leistungen dieses Abschnittes des Leistungsverzeichnisses.
Menge: 1,000 pau

#### 1.2 Verkehrssicherung

**1.2.1 Verk.sich. kürzerer Dauer durchf.*bew. Arbeitsst. bei Tageslicht*gebührenfrei**
StL-Nr. 2110513590300101
Verkehrssicherung an Arbeitsstellen von kürzerer Dauer
betriebsfertig aufbauen, vorhalten, warten, instand
setzen, betreiben und abbauen. Vorübergehende Verkehrssicherungsmaßnahmen durchführen.
Nach RSA, Regelplan 'C II/3'
Für bewegliche Arbeitsstelle.
Bei Tageslicht.
Gebührenfrei.
Menge: 1,000 St

**1.2.2 Beschilderung vor Aufbringen der Oberflächenbehandlung aufstellen**
Beschilderung vor Aufbringen der Oberflächenbehandlung aufstellen
Aufstellen von VZ 101-52 Splitt, Schotter, Geschwindigkeitsbeschränkung innerhalb der Arbeitsstelle 30 km/h durch VZ 274-30.
Beschilderung vor dem Leistungsort, für jeweils beide Verkehrsrichtungen.
Beschilderung alle 500 m wiederholen.
Ankündigung der Beschilderung durch VZ 123 Arbeitsstelle mit ZZ 1004-30m "400 m", VZ 101-52 Splitt, Schotter mit ZZ 1004-30 "200m". Geschwindigkeitsreduzierung durch VZ 274-70 und 274-50 sowie VZ 276 Überholverbot.
Aufhebung der Beschränkungen hinter dem Leistungsort mit VZ 282.
Auf kreuzenden sowie einmündenden Straßen ca. 50 m vor Kreuzung/Einmündung VZ 101-52 Splitt, Schotter aufstellen.

Beschilderung bis zur Aufforderung durch den AG vorhalten, warten, instand setzen und betreiben. Aufforderung durch den AG in Abhängigkeit der örtlichen und wetterbedingten Verhältnisse sowie Verkehrsstärke. Späteste Aufforderung 10 Werktage nach Ausführung der Instandhaltungsarbeiten am Leistungsort.
Beschilderung unmittelbar nach erfolgtem Abkehren der nicht gebundenen Abstreukörnung (Rollsplitt) außer Kraft setzen/beseitigen. Verkehrsflächen kehren wird gesondert vergütet.
Verkehrsschild = Dreieck, Quadrat und Zusatzzeichen.
Größe 2
Reflexionsklasse RA 2, Reflexfolienaufbau C.
Aufstellvorrichtung in Abhängigkeit stationärer Erfordernisse, Einschlagpfosten oder Fußplatten, Standorte in Abstimmung mit dem AG.
Aufstellhöhe = 2 m.

Abrechnung nach Stück Aufstellpfosten, unabhängig von der Anzahl der VZ und ZZ.
70 v.H. des Preises werden nach Aufstellen, der Rest nach Beseitigung vergütet.
Menge: 29,000 St

#### 1.3 Oberflächenbehandlung

**1.3.1 Längsmarkierung entfernen Leitlinie 1zu2 * Breite 0,12 m Plastik * a.Asphaltdecksch. Abf.d. Verw.zuf.**
Längsmarkierung einschl. evtl. Sperrflächenumrandung
entfernen. Abgerechnet wird der entfernte Strich, bei
Doppelstrichen zwei Striche.
Unterbrochener Strich; Verhältnis Strich/Lücke 1 zu 2
als Leitlinie.
Strichbreite = 0,12 m.
Markierungsstoffart = Plastikmasse.
Auf Asphaltdeckschicht.
Entfernen 'für Oberflächenbehandlung.'

Durch 'Markierungsfräse'
Abfall aufnehmen und nach Wahl des AN verwerten.
Menge: 890,000 m

**1.3.2 Längsmarkierung entfernen Leitlinie 2 zu 1 * Breite 0,12 m Plastik * a.Asphaltdecksch. Abf.d. Verw.zuf.**
Längsmarkierung einschl. evtl. Sperrflächenumrandung
entfernen. Abgerechnet wird der entfernte Strich, bei
Doppelstrichen zwei Striche.
Unterbrochener Strich; Verhältnis Strich/Lücke 2 zu 1
als Leitlinie.
Strichbreite = 0,12 m.
Markierungsstoffart = Plastikmasse.
Auf Asphaltdeckschicht.
Entfernen 'für Oberflächenbehandlung'

Durch 'Markierungsfräse'
Abfall aufnehmen und nach Wahl des AN verwerten.
Menge: 40,000 m

**1.3.3 Längsmarkierung entfernen durchg.Fstr.begr.*Breite 0,12 m Plastik*a.Asphaltdecksch. Abf.d. Verw.zuf.**
StL-Nr. 2113100521319901
Längsmarkierung einschl. evtl. Sperrflächenumrandung
entfernen. Abgerechnet wird der entfernte Strich, bei
Doppelstrichen zwei Striche.
Durchgehender Strich als Fahrstreifenbegrenzung.
Strichbreite = 0,12 m.
Markierungsstoffart = Plastikmasse.
Auf Asphaltdeckschicht.
Entfernen 'für Oberflächenbehandlung'

Durch 'Markierungsfräse'
Abfall aufnehmen und nach Wahl des AN verwerten.
Menge: 8,000 m

**1.3.4 Längsmarkierung entfernen durchg.Fb.begr.*Breite 0,12 m Plastik*a.Asphaltdecksch. Abf.d. Verw.zuf.**
StL-Nr. 2113100511319901
Längsmarkierung einschl. evtl. Sperrflächenumrandung
entfernen. Abgerechnet wird der entfernte Strich, bei
Doppelstrichen zwei Striche.
Durchgehender Strich als Fahrbahnbegrenzung.
Strichbreite = 0,12 m.
Markierungsstoffart = Plastikmasse.
Auf Asphaltdeckschicht.
Entfernen 'für Oberflächenbehandlung.'

Durch 'Markierungsfräse'
Abfall aufnehmen und nach Wahl des AN verwerten.
Menge: 5345,000 m

**1.3.5 Längsmarkierung entfernen Blockmark. 1 zu 1*Breite 0,25 m Plastik*a.Asphaltdecksch. Abf.d. Verw.zuf.**
StL-Nr. 2113100543319901
Längsmarkierung einschl. evtl. Sperrflächenumrandung
entfernen. Abgerechnet wird der entfernte Strich, bei
Doppelstrichen zwei Striche.
Unterbrochener Strich; Verhältnis Strich/Lücke 1 zu 1
als Fahrbahnbegrenzung (Blockmarkierung).
Strichbreite = 0,25 m.
Markierungsstoffart = Plastikmasse.
Auf Asphaltdeckschicht.
Entfernen 'für Oberflächenbehandlung.'

Durch 'Markierungsfräse'
Abfall aufnehmen und nach Wahl des AN verwerten.
Menge: 56,000 m

*Hinweis: Hinweis zu OZ 1.3.6*
Hinweis zu OZ 1.3.6
Einschließlich gründlichem Reinigen der Fahrbahnränder.

**1.3.6 Unterlage reinigen Asphaltbefestig.*lose Teile aufn. zus. Flächen*selb.aufn.Kehrm.**
StL-Nr. 231130581111
Unterlage reinigen. Anfallendes Kehrgut nach Wahl des
AN verwerten.
Unterlage = Asphaltbefestigung.
Lose Bestandteile von Schadstellen aufnehmen.
Zusammenhängende Teilflächen.
Selbstaufnehmende Kehrmaschine.
Menge: 15750,000 m2

**1.3.7 OB-eA herstellen Bk1,8-Bk1,0*C69BP3-OB-1,b.1,6 2/5, 9-14 kg/m2**
StL-Nr. 231137271129
Oberflächenbehandlung mit einfacher Abstreuung (OB-eA)
herstellen. Nicht gebundene Abstreustoffe abkehren und
nach Wahl des AN verwerten.
In Verkehrsflächen der Belastungsklassen Bk1,8 bis
Bk1,0.
Bindemittel = Bitumenemulsion C69BP3-OB-1, Anspritzmenge 1,2 bis 1,6 kg/m2.
Lieferkörnung 2/5, Abstreumenge 9 bis 14 kg/m2.
Grobe Gesteinskörnung = Kategorie PSV '53'
Menge: 15750,000 m2

*Hinweis: Hinweis zur OZ 1.3.8*
Hinweis zur OZ 1.3.8
Aufforderung in Abhängigkeit der örtlichen und wetterbedingten Verhältnisse sowie Verkehrsstärke.

**1.3.8 Verkehrsfläche kehren Oberflächenbeh.*VSM durchführen**
StL-Nr. 2311397731
Verkehrsfläche mit einer selbstaufnehmenden Kehrmaschine nach Verkehrsfreigabe unverzüglich nach Aufforderung
durch den AG kehren. Kehrgut aufnehmen und nach Wahl
des AN verwerten.
Verkehrsfläche = Fahrbahnoberfläche mit Oberflächenbehandlung.
Erforderliche Verkehrssicherungsmaßnahmen durchführen.
Menge: 15750,000 m2
